# Unterhaltungsarbeiten
Angebotsaufforderung (GAEB 90, DA83)
Währung: EUR
Auftraggeber: Stadt Sundern

## Jahresvertrag Grabenunterhaltung
Datum: 31.10.25

### 1 Baustelleneinrichtung / Verkehrssicherung

**1.10 Baustelle einrichten und räumen**
Baustelle einrichten und räumen.
Im Preis eingeschlossen sind: An- und Abfuhr, Ab- und
Aufladen,
Umbauen, Vorhalten und Umsetzen aller für die
Bauausführung
erforderlichen Einrichtungen wie Geräte, Maschinen,
Bauwagen, Lagerschuppen, Aufenthaltsräume und
Abortanlagen,
sowie heranbringen von Wasser, Gas und Strom von den
vom Auftraggeber bezeichneten Stellen bis zur
jeweiligen Anschlußstelle im Bereich der Baustelle,
ausgenommen Einrichtungen für Sonderarbeiten wie z. B.
Wasserhaltung, Vortriebsarbeiten usw., jedoch nur
soweit dafür im Leistungsverzeichnis besondere Ansätze
enthalten sind.

Da die Arbeiten pro Kalenderjahr zusammenhängend
ausgeführt werden können, wird die
Baustelleneinrichtung pro Kalenderjahr einmal vergütet.
Bei Unterbrechung der Arbeiten durch Gründe, welche der
Auftragnehmer zu verantworten hat, erfolgt keine
erneute Vergütung der Baustelleneinrichtung.
Menge: 3,000 psch

**1.20 Verkehrssicherung, einstreifig**
Einrichtungen zur Verkehrssicherung und
Verkehrsregelung
nach StVO bei Bauarbeiten auf einstreifigen Straßen
unter Aufrechterhaltung des Verkehrs aufbauen, ständig
unterhalten, betreiben, ggf. umsetzen und abbauen.

Da die Arbeiten pro Kalenderjahr zusammenhängend
ausgeführt werden können, wird die Verkehrssicherung
pro Kalenderjahr einmal vergütet. Bei Unterbrechung der
Arbeiten durch Gründe, welche der Auftragnehmer zu
verantworten hat, erfolgt keine erneute Vergütung der
Verkehrssicherung.
Menge: 3,000 psch

**1.30 LZA,zweiseitig, aufstellen, betreiben, abbauen**
Zweiseitige verkehrsabhängige Lichtzeichenanlage
aufladen,
anfahren, aufstellen, anschließen, ggf. im Stadtgebiet
versetzen, abbauen und abfahren,
einschl. vorhalten und betreiben der Anlage.

Da die Arbeiten pro Kalenderjahr zusammenhängend
ausgeführt werden können, wird die LZA pro Kalenderjahr
einmal vergütet. Bei Unterbrechung der Arbeiten durch
Gründe, welche der Auftragnehmer zu verantworten hat,
erfolgt keine erneute Vergütung der LZA.
Menge: 3,000 St

### 2 Unterhaltungsarbeiten von Gräben

**2.10 Gräben (b= 0,50m - 2,00m) ausbaggern, beseitigen**
Gräben mit einer (Sohl-)Breite 0,50m - 2,00m an Straßen
und Wegen bis zu einer Tiefe von 1,00m ausbaggern. Das
gelöste Material geht in das Eigentum des AN über und
wird beseitigt.
Eventuell vorhandene Verrohrungen und Überfahrten (im
Regelfall DN 200- DN 500 sind zu reinigen. Das
Reinigungsgut ist vom AN zu entsorgen.
Menge: 6300,000 m

**2.20 Gräben (b= 0,50m - 2,00m) ausbaggern, Material seitl. einbauen**
Gräben mit einer (Sohl-)Breite 0,50m - 2,00m an Straßen
und Wegen bis zu einer Tiefe von 1,00m  ausbaggern und
das gelöste Material seitlich einbauen.
Eventuell vorhandene Verrohrungen und Überfahrten (im
Regelfall DN 200- DN 500 sind zu reinigen. Das
Reinigungsgut ist vom AN zu entsorgen.
Menge: 900,000 m

**2.30 Zulage für Grabentiefe >1,00m**
Zulage für Grabentief >1,00m der Pos. 2.10 und 2.20
Menge: 300,000 m

USt %: 19,00
